# Sanierung Bettenhaus 2
Angebotsaufforderung (GAEB 90, DA83)
Eröffnung: 17.08.21 09:30
Währung: EUR
Auftraggeber: Sportschule Baden-Baden Steinbach im Badischen Sportbund Fre

## Fliesen- u. Plattenarbeiten
Datum: 14.07.21

### 01 Fliesen- u. Plattenarbeiten

*Hinweis*
BAUBESCHREIBUNG

Die Sportschule Steinbach plant den Umbau und die
Sanierung vom Bettenhaus 2, einem dreigeschossigen
Gebäude mit zentral gelegenen Haupttreppenhaus.

Im 2.OG werden vier bestehende Zimmer zu Rollstuhl
gerechten Zimmern umgebaut, die Wände werden versetzt
und die Bäder neu errichtet.
In 12 weiteren Zimmern werden die Bäder mit neuer
Sanitär-Installation und  Lüftern erneuert.
In den Zimmern werden Boden-, Wand- und Deckenflächen
erneuert, neue Türen werden eingebaut.
Die Elektroinstallation wird in Zimmern und Bädern
erneuert und neue Beleuchtung eingebaut.
Alle Räume erhalten eine neue Möblierung.
Im Flur wird ein Zimmer für den Studienleiter errichtet
mit neuem Bad.
Die Flure erhalten einen neuen Bodenbelag, Wand- und
Deckenanstrich.

Im 1.OG werden in 7 Zimmern die Bäder mit neuer
Sanitär-Installation und Lüftern erneuert.
In den Zimmern werden Boden-, Wand- und Deckenflächen
erneuert, die Türen werden erneuert.
Die Flure erhalten einen neuen Wand- und
Deckenanstrich, teilweise wird der Boden erneuert.
Die Elektroinstallation wird in Zimmern und Bädern
erneuert und neue Beleuchtung installiert.
Alle Räume erhalten eine neue Möblierung.
Ein Behinderten-WC wird in einem bestehenden Lagerraum
eingebaut.
Im Schwimmbadbereich wird eine neue Lehrerumkleide
errichtet.

Im EG werden in Teilbereichen die Böden aufbereitet und
die Wände und Decken gestrichen.
Bestehende Lagerräume werden renoviert.
Die Sanitärleitungen aus dem 1.OG werden über der Decke
im EG teilweise angeschlossen.
Hierfür werden in Teilbereichen die Gipskartondecken
demontiert und später wieder montiert.

Im KG werden neue Brandschutztüren eingebaut.
Ein Unterfluraufzug wird eingebaut, mit dem Lasten vom
EG ins KG befördert werden können.
Zum Aufzug wird ein neuer gepflasteter Fussweg
errichtet.

Das Treppenhaus erhält einen neuen Anstrich, die
Bodenbeläge werden aufbereitet, eine neue Beleuchtung
wird installiert.

Alle Zimmer werden mit Rauchmeldern ausgestattet, die
Brandmeldeanlage wird erweitert
und auf die Feuerwehr aufgeschaltet, die
Sicherheitsbeleuchtung wird ergänzt.
Die bestehende Aufzugsanlage am Treppenhaus wird
saniert und behindertengerechte Aufzugskabinen
eingebaut.

Lagerflächen für Material werden entlang der Südseite
am Gebäude bereitgestellt.
Materialanlieferungen sind mit der Bauleitung
abzustimmen.

Baustellen-WC´s mit Waschbecken werden bauseits bereit
gestellt.

Auf Grund der Covid-19-Situation sind die derzeit
gültigen Hygiene- und Gesundheitsschutzmassnahmen im
räumlichen Kontext zur Baustelle einzuhalten.
Im  Zugangsbereich zur Baustelle, im EG und im
Treppenhaus sind Masken zu tragen.

*Hinweis*
Technische Vorbemerkungen

Fliesen- und Plattenarbeiten DIN 18 352

Als Grundlage für die Ausführung, Aufmaß und Abrechnung
gilt die VOB, Teil C,
DIN 18 352 und 18 299, soweit nicht andere
Vereinbarungen aus den Angebotsunterlagen
hervorgehen.
Für die Baustoffe, Materialien und deren Verarbeitung
gelten die einzelne DIN-Normen,
soweit diese in der DIN 18 352 erwähnt worden sind.

Zusätzlich gelten folgende DIN-Normen:

Wärmeschutz  DIN  4108
Schallschutz  DIN  4109

Ist in den einzelnen Positionen nichts anderes
bestimmt, sind sämtliche Materialien und
Hilfsstoffe vom Bieter zu liefern. Preise gelten für
Material und Lohn.

Qualitätsunterschiede der Materialien sind offen
darzulegen und das Zusammenwirken mit
anderen Baustoffen ist zu berücksichtigen.

TECHNISCHE VORBEMERKUNGEN VOB TEIL C

Allgemeine Technische Vertragsbedingungen für
Bauleistungen (ATV)

Betonwerksteinarbeiten DIN 18 333

#### 01.01 FLIESENARBEITEN SANITÄRBEREICHE

**01.01.0001 Untergrund reinigen**
Untergrundvorbehandlung für spätere Fliesenarbeiten
in den Bädern der Apartments, an Wand- u. Bodenflächen.
Bestehende Oberfläche mit geeignetem Reiniger
von jeglichen Schmutz-Rückständen befreien,
Oberfläche muss fest, sauber, fettfrei und trocken
sein.
Menge: 565,000 m2

**01.01.0002 Entfernen Randdämmstreifen**
Entfernen der Estrich-Randdämmstreifen, sauber
ab Oberkante Estrich abschneiden, Material beseitigen,
inkl. Entsorgung.
Menge: 180,000 lfm

**01.01.0003 Bodenfliesen Bäder, 30x60cm, R10B**
Liefern und verlegen von Feinsteinzeug Bodenfliesen
(1.Sorte) im Dünnbettverfahren auf bauseitigen
Estrichbelag
Untergrund herstellen unter Verwendung einer geeigneten
Haftschlämme.
Vor Beginn der Verlegearbeiten ist der Untergrund
gründlich zu reinigen anzufeuchten und mit einer
Zementschlämme als Kontaktschicht zu versehen.
Format: 30 x 60 x 1 cm
Farbe:  mittelgrau
Oberfläche: matt
Rutschhemmung:  R 10 B
Einbauort : Sanitärbereiche
Im Verlegepreis enthalten ist Verschnitt, Kleber,
Ausfugmaterial, sowie das Verfugen der Bodenfliesen,
örtl. Transport, einfliesen der Elektro-,
Sanitärausläße, sowie alle sonstigen Nebenleistungen.
Einbauort: Bäder 1.+2.OG, Beh-WC 1.OG

Fabrikat: Bodenfliesen  60 x 30 cm, Villeroy & Boch;
UNIT FOUR;

Angebotenes Fabrikat:_________________________
  (vom Bieter
einzutragen)

  a) Material  à  EUR
______________

  b) Lohn  à  EUR
______________
  _________
____________

  EUR
  ================
Menge: 95,000 m2

**01.01.0004 Vorbehandlung Wandflächen**
Vorbehandlung der Wandflächen aus Gipskartonplatten und
teilweise bestehende Wandfliesen mit Tiefengrund,
vollflächig einstreichen.

Angeb. Fabrikat:_________________________
  (vom Bieter einzutragen)
Menge: 470,000 m2

**01.01.0005 Wandfliesen Bäder, 30x60cm**
Liefern und verlegen von Feinsteinzeug-Wandfliesen
(1.Sorte) als Fliesenspiegel im Dünnbettverfahren auf
vorhandenem Wandputz bzw. Gipskartonplatten.
Format: 60 x 20 x 0,9 cm
Farbe:  weiß
Oberfläche: matt, eben
Einbauort : Sanitärbereiche
Im Verlegepreis enthalten ist Verschnitt, Kleber,
Ausfugmaterial, Verfugen der Wandfliesen, örtl.
Transport, einfliesen der Elektro-, Sanitärausläße,
sowie alle
sonstigen Nebenleistungen.
Einbauort: Bäder 1.+2.OG, Beh.-WC 1.OG

Fabrikat: Wandfliesen 60 x 20cm, Villeroy+Boch Unit
Two, o.glw.

Angebotenes Fabrikat:_________________________
  (vom Bieter
einzutragen)

  a) Material  à  EUR
______________

  b) Lohn  à  EUR
______________
  _________
____________

  EUR
  ================
Menge: 470,000 m2

**01.01.0006 Streichisolierung, 3-lagig**
Liefern und aufbringen einer Streichisolierung,
für Wand- u. Bodenflächen 3-lagig auf Estrich als
Feuchtigkeitsisolierung von oben, Ecken satt ausgestrichen.
Verarbeitung nach Angabe des Herstellerwerkes.
Fabrikat : SCHOMBURG AQUAFIN 2K o.glw.

Angebotenes Fabrikat:_________________________
  (vom Bieter
einzutragen)

Einbauort: Bäder 1.OG, 2.OG
siehe beiliegende Pläne.
Menge: 100,000 m2

**01.01.0007 Bodenabläufe**
Liefern, Versetzen und Abdichten
von Bodenabläufen.
Größe 15x15 cm
Menge: 25,000 Stck

**01.01.0008 Dichtband**
Liefern und Verlegen eines Abdichtungsbands aus
Polyethylen-Folie mit beidseitig eingebundenem
Vliesgewebe zur Abdichtung von Stoßverbindungen,
Boden-u. Wandanschlüssen gegen feststehende
Einbauteile der Abdichtungsbahn Schlüter® -
DITRA fachgerecht unter Beachtung der
Herstellerangaben verkleben.
Innen- und Außenecken sind in die Einheitspreise einzurechnen.
Breite des Abdichtungsbands: 15 cm

Fabrikat: "Schlüter KERDI-KEBA", o.glw.

Angebotenes Fabrikat:_________________________
  (vom Bieter
einzutragen)
Menge: 180,000 lfm

**01.01.0009 Eckschutzschienen, Edelstahl**
Eckschutzschienen aus Edelstahl (V2A) liefern,
an geraden Kanten fachgerecht einbauen.
Fabrikat: Schlüter "Eck-E", o.glw.

Angebotenes Fabrikat:_________________________
  (vom Bieter
einzutragen)
Menge: 120,000 lfm

**01.01.0010 Bodenschutzschienen, Edelstahl**
Bodenschiene als Belagsabschluss- und
Kantenschutzprofil aus Edelstahl mit trapezförmig
gelochtem Befestigungsschenkel und einem sich mit einem
87°-Winkel anschließenden Abschlussschenkel mit
verbreiterter schräg ansteigender Kopfausbildung und
einem Fugensteg zur Bildung einer Fugenkammer.
Profilhöhe: 15mm
in unterschiedlichen Längen nach Bedarf als
elagsabschluss
liefern und unter Berücksichtigung der Anwendungs- und
Verarbeitungshinweise des Herstellers fachgerecht
Fabrikat: Schlüter "Schiene", o.glw.

Angebotenes Fabrikat:_________________________
  (vom Bieter
einzutragen)
Menge: 25,000 lfm

**01.01.0011 Abdichtung Sockelbereich Wandflächen im Nassbereich**
Wandfläche im Naßbereich mit Streichisolierung
abdichten.
Abdichtung als rissüberbrückende
Polyethylen-Abdichtungsbahn mit beidseitig
eingebundenem Vliesgewebe, das der Verankerung der Bahn
mit dem Fliesenkleber dient, liefern und unter
Beachtung der Herstellerangaben fachgerecht als
Abdichtung auf ebenflächigem und tragfähigem Untergrund
der Wand
aus Gipskartonplatten und des Bodens aus bestehendem
Fliesenbelag mit dafür geeignetem Kleber
Typ __________________________
vollflächig verkleben, einschl. der erforderlichen
Überlappungen
und Anschlüsse.
Anschlüsse an Rohrdurchführungen und Bodenabläufe
werden gesondert vergütet.
Breite: 25 cm
Einbauort: Duschbereiche Bäder 1.+2.OG

Fabrikat : Schlüter®-KERDI-FLEX: o.glw.

Angeb. Fabrikat:___________________________
Menge: 125,000 lfm

**01.01.0012 Dauerelastische Verfugung**
Dauerelastische Verfugung auf Thiokolbasis an
sämtlichen Wand- und Bodenanschlüssen sowie
Türbekleidungen, einschl. Vorreinigung und Hinterfüllen
der Fugen.
Fugenfarbe:  grau (passend zum Fugenmörtel)
Fugenbreite:  6 - 8 mm im Mitte
Menge: 100,000 lfm

**01.01.0013 Bodenablauf anfliesen**
Neuen Bodenablauf 15x15 cm mit Fliesenbelag anarbeiten.
Menge: 25,000 Stck

**01.01.0014 Sockelfliesen 1.OG, 2.OG**
Liefern und Einbauen von Sockelfliesen aus
Feinsteinzeug
unglasiert, im Dünnbettverfahren, für Bäder in
verschiedenen Maßen. Die Sockelfliesen werden aus dem
Material der Wandfliesen geschnitten.
Im Verlegepreis sind Verschnitt, Kleber,
Tiefgrundanstrich,
Ausfugmaterial, örtlicher Transport, anfliesen an
ngrenzende
Bauteile einzukalkulieren.

Fabrikat: Wandfliesen 60 x 30cm, Boizenburg River matt
(grau Struktur), o.glw.

angebotenes Fabrikat:_________________________________
  (vom Bieter
einzutragen)

Farbton: grau matt, nach Wahl des AG
  (jeweils eine Musterfliese ist
vorzulegen).
Oberfläche: eben
Materialbild: Quarzit
Glanzstufe: matt

Sockelhöhe: ca.7,5cm (aus Plattenmaterial geschnitten)
Sockellänge: 60cm
Sockeldicke: 10mm,
in verschiedenenen Längen.
Verklebung an aufgehenden Wänden (= Gipsputz)
mit geeignetem Klebermaterial,
Farbton Verfugung: passend zum Fliesenbelag.

Materialpreis: _____________________? / lfm

Verlegepreis: _____________________? / lfm

Gesamtpreis: _____________________? / lfm

Einbauort: Bäder 1.+2.OG, Beh.-WC 1.OG
Menge: 20,000 lfm

#### 01.02 STUNDENLOHNARBEITEN

*Hinweis*

**01.02.0001 Stundenlohnarbeiten Vorarbeiter**
Für evtl. erforderliche Arbeiten, die nicht im
Leistungsverzeichnis erfaßt sind und gegen Nachweis zur
Ausführung kommen, werden verrechnet für:
Vorarbeiter
Menge: 5,000 Std

**01.02.0002 Stundenlohnarbeiten Facharbeiter**
Für evtl. erforderliche Arbeiten, die nicht im
Leistungsverzeichnis erfaßt sind und gegen Nachweis zur
Ausführung kommen, werden verrechnet für:
Facharbeiter
Menge: 5,000 Std

**01.02.0003 Stundenlohnarbeiten Helfer**
Für evtl. erforderliche Arbeiten, die nicht im
Leistungsverzeichnis erfaßt sind und gegen Nachweis zur
Ausführung kommen, werden verrechnet für:
Helfer
Menge: 5,000 Std

USt %: 19,00
